# Muster-Leistungsbeschreibung
Leistungsbeschreibung (GAEB 90, DA81)
Währung: EUR

## SR TECH 4070
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0006 Rissverspachtelung 2K EP Bindemittel**
*** Bedarfsposition ohne GB
Oberflächenbündiges Verspachteln der
sanierten Rissverläufe mit einem
Spachtel bestehend aus 1 Gewichtsteil
 Epoxy BH 100, einem
transparenten, mechanisch hoch belastbaren,
zweikomponentigen Epoxydharz und bis zu
15 %  ADD TX Neu.

Verbrauch:
mind. 0,30 kg/m²  Epoxy BH 100 <0905>
anteilig ca. 5-10%  ADD TX Neu Neu (je nach Bedarf)
<0942>
Einheit: m

**00001.0007 Grundierung mit einem transparenten, lösemittelfreien 2-K EP-Bindemittel (ZE)**
Grundieren der vorbereiteten, sauberen und
saugfähigen Betonflächen bis zur Sättigung mit
 Epoxy ZE 100, einem emissionsarmen, transparenten,
mechanisch belastbaren, zweikomponentigen Epoxydharz.
Das Material wird in geeigneter Weise,
z. B. mit einem Gummischieber auf der
Fläche verteilt und sofort im Anschluss
mit einem Farbroller sorgfältig
durchgearbeitet.

Ist nicht gewährleistet, dass innerhalb
von 24 Std. weitergearbeitet werden
kann, so ist die noch frische
Grundierung gezielt abzustreuen oder vor
der nachfolgenden Beschichtungsmaßnahme
anzuschleifen.

Verbrauch:
ca. 0,30 - 0,50 kg/m² Epoxy ZE 100 <6905>
(je nach Untergrund-Beschaffenheit)
Einheit: m2

**00001.0008 Egalisierung mit einem emissionsarmen 2K EP-Bindemittel und Füllstoff (1:1_ZE)**
Egalisieren der vorbereiteten Flächen, nach
klebfreiem Erhärten der vorangegangenen Schicht,
mit einem Ausgleichsspachtel, bestehend aus 1
Gewichtsteil Epoxy ZE 100, einem
emissionsarmen, transparenten,
mechanisch hoch belastbaren, zweikomponentigen
Epoxydharz und 1 Gewichtsteil Selectmix 01/03
(Körnung 0,09-0,25 mm). Das Material wird in
geeigneter Weise, z. B. Mittels gezahnten
Gummischieber, Glätt- oder
Zahnkelle gleichmäßig auf der Fläche aufgebracht,
so dass eine glatte Fläche entsteht. Anschließend
wird die nochfrische Schicht mittels Stachelwalze
oder Farbroller nachgerollt. Die Schichtdicke ist
abhängig vom Rauigkeitsprofil des Untergrundes.

Hinweis:
Ist nicht gewährleistet, dass innerhalb von 48
Std. weitergearbeitet werden kann, so ist die
frische Schicht gezielt abzustreuen mit Quarz
03/08 DF. In diesem Fall ist die Schicht nach
klebfreiem Erhärten mittels Tellerschleifmaschine
mit geeignetem Schleifwerkzeug zu schleifen, um
herausstehende Quarzsandspitzen zu brechen.

Verbrauch:
Pro mm Schichtdicke:
mind. 0,85 kg/m² Epoxy ZE 100 <6905>
und 0,85 kg/m² Selectmix 01/03 <4405>
Einheit: m2

**00001.0009 Kupferlitze & Remmers Leitset(s)**
In Abhängigkeit der Flächegröße und -form
sind, nach klebfreiem Erhärten der
vorangegangenen Schicht, ausreichend
Erdungselemente und ggfs. Kupferlitze
aufzubringen.

Remmers Leitset o. glw.

Verbrauch:
Alternativ: nach Bedarf/Vorgabe:
mind. 2 pro Ableit(-einzel-)fläche <6066>
ca. 0,1 - 0,5 m/m² Remmers Kupferlitze <4551>
nach Bedarf/Vorgabe:
mind. 2 Leitsets pro Ableit(-einzel-)fläche <4933>
Einheit: m

**00001.0010 Epoxy Conductive LE**
Aufbringen einer leitfähigen
Zwischenschicht, nach klebfreiem
Erhärten der vorangegangenen Schicht
jedoch innerhalb von 48 Std., aus Remmers
Epoxy Conductive, einem wasseremulgierbaren,
gefüllten, elektrisch leitfähigen,
zweikomponentigen Epoxydharz. Das
Material wird in geeigneter Weise, z. B.
mit einem Gummischieber gleichmäßig auf
der Fläche verteilt und sofort im Anschluss
mit einem Farbroller sorgfältig nachgerollt.

Es wird empfohlen, nachdem klebfreien Erhärten ein
Leitfähigkeitsmessprotokoll unter Angabe der
Temperatur und rel. Luftfeuchtigkeit anzufertigen.

Verbrauch:
mind. 0,150 kg/m² Remmers Conductive LE <6701>
Einheit: m2

**00001.0011 ZE Color AS Einstreubasis**
Beschichten der vorbereiteten Flächen,
nach klebfreiem Erhärten der
vorangegangenen Schicht, mit Epoxy ZE Color AS,
einem ableitfähigen, emissionsarmen,
pigmentierten,chemisch und mechanisch belastbaren,
zweikomponentigen Epoxydharz.
Das Material wird in geeigneter Weise,
z. B. mit einem gezahnten Gummischieber,
Glätt- oder Zahnkelle auf der Fläche
verteilt und sofort im Anschluss mit
einem Farbroller gleichmäßig
durchgerollt.
Nach entsprechender Liegezeit (temperaturabhängig)
wird die noch frische Schicht vollsatt abgestreut
mit hierfür geeigneten, leitfähigen Abstreuquarz-
bzw. Hartstoffkörnern.
Nach Erhärten wird der nichteingebundene
Zuschlag- bzw. Hartstoffüberschuss entfernt.

Verbrauch:
Verbrauch:
ca. 0,8 kg/m² Epoxy ZE Color AS <6907>
(Farbe nach Wahl des AG)
Einheit: m2

**00001.0012 Vollsatte Einstreuung mit Ceramix Conduct04/08**
Nach entsprechender Liegezeit
(temperaturabhängig) wird die noch
frische Schicht vollsatt abgestreut mit
Remmers Ceramix Conduct 04/08.
Nach Erhärten wird der nicht eingebundene
Überschuss mittels hartem Besen
entfernt.

Verbrauch:
Verbrauch:
5,0-6,0 kg/m² Remmers Ceramix Conduct 04/08 <6646>
Bodenfläche im Überschuss abstreuen)
Einheit: m2

**00001.0013 Epoxy ZE Color AS als Kopfversiegelung**
Versiegeln der abgestreuten Basisschicht
nach klebfreiem Erhärten der vorangegangenen
Schicht jedoch innerhalb von 48 Std.,
mit Epoxy ZE Color AS, einem emissionsarmen,
pigmentierten, chemisch und mechanisch belastbaren
zweikomponentigen Epoxydharz.

Das Material wird in geeigneter Weise,
z. B. mit einem Gummischieber stramm
über die herausstehenden Quarzsandspitzen
bzw. Hartstoffkornspitzen abgezogen und sofort
im Anschluss mit einem Farbroller sorgfältig
nachgerollt.

Verbrauch:
Verbrauch:
ca. 0,6 bis 0,7 kg/m² Epoxy ZE Color AS <6907>
(Farbe nach Wahl des AG)
Einheit: m2
